# Betriebsdienst L-Str SM OYT 25ff
Angebotsaufforderung (GAEB DA XML 3.2, DA83)
Projekt: 923546
Währung: EUR
Vergabeart: Öffentliche Ausschreibung
Eröffnung: 08.10.2026 10:00:00
Ende der Zuschlagsfrist: 17.11.2026
Auftraggeber: Niedersächsische Landesbehörde für, Straßenbau und Verkehr, Geschäftsbereich Verden, Bgm.- Münchmeyer - Straße 10, 27283 Verden (Aller), DE, Telefon 04231-9857-0, Fax 04231-9857-250, E-Mail eVergabe-VER@nlstbv.niedersachsen.de; DV-Nummer: 4142-3180/31435-923546-321870
Erstellt mit: GXML Toolbox V3.3 R20230829, iTWO_64 V25.0.891, 17.09.2026

## 321870 Gräben räumen und schlegeln 2026
Datum: 17.09.2026

### Abschnitt 00 Landesstraße

#### Unterabschnitt 00.00 Baustelleneinrichtung

**00.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 00.01 Verkehrssicherung

**00.01.0001 Verk.sich. kürzerer Dauer durchf.*bew. Arbeitsst.*über 4 bis 8 Std. bei Tageslicht*Anordnung n. Unt.**
*** Pauschalposition
Verkehrssicherung an Arbeitsstellen von kürzerer Dauer
betriebsfertig aufbauen, vorhalten, warten, instand
setzen, betreiben und abbauen. Vorübergehende Verkehrssicherungsmaßnahmen durchführen.
Nach Verkehrszeichenplan Bezeichnung/Nummer VZ- Plan
CII/2.1*, (basierend auf Regelplan CII/2- RSA 2021)
Für bewegliche Arbeitsstelle.
Länge des Arbeitsbereiches maximal 50,00m
Gesamtdauer der Verkehrsführung über 4 Std. bis 8 Std.
Bei Tageslicht.
Verkehrsrechtliche Anordnung nach Unterlagen des AG
einholen und zugehörige Unterlagen erstellen. Erforderliche Ortsbesichtigungen zur Erstellung der Planunterlagen für die verkehrsrechtliche Anordnung durchführen.
Anfallende Gebühren sind mit einzukalkulieren
und werden nicht gesondert Vergütet
Menge: 1,000 Psch
Leistungsbereichkatalog: 105

#### Unterabschnitt 00.02 Gräben räumen

*Hinweis: bis OZ. 00.02.0004 Räumgut auf*
bis OZ. 00.02.0004
Räumgut auf Grabenkrone ablegen

**00.02.0001 Grabenräumung bis 1,50m**
Grabenprofil bis 1,50m Tiefe und ca.0,60m
Sohlenbreite mit Bagger, Mulcher und Mähkorb räumen.
D. h. die Grabenböschung ist zu mähen und die
Grabensohle ist von Krautwerk und Schlamm zu reinigen.
Das anfallende Räumgut ist auf der Grabenkrone abzulegen
und anschließend nochmals auf eine Größe von 2 bis 5cm zu zerkleinern.
Graben führt teilw. Wasser.
Abgerechnet wird nach lfdm Graben
Menge: 2157,500 m

**00.02.0002 Grabenräumung von 1,51 - 2,00m**
Grabenprofil von 1,51m bis 2,00m Tiefe und ca.0,60m
Sohlenbreite mit Bagger, Mulcher und Mähkorb räumen.
D. h. die Grabenböschung ist zu mähen und die
Grabensohle ist von Krautwerk und Schlamm zu reinigen.
Das anfallende Räumgut ist auf der Grabenkrone abzulegen
und anschließend nochmals auf eine Größe von 2 bis 5cm zu zerkleinern.
Graben führt teilw. Wasser.
Abgerechnet wird nach lfdm Graben
Menge: 1024,000 m

**00.02.0003 Grabenräumung von 2,01 - 2,50m**
Grabenprofil von 2,01m bis 2,50m Tiefe und ca.0,60m
Sohlenbreite mit Bagger, Mulcher und Mähkorb räumen.
D. h. die Grabenböschung ist zu mähen und die
Grabensohle ist von Krautwerk und Schlamm zu reinigen.
Das anfallende Räumgut ist auf der Grabenkrone abzulegen
und anschließend nochmals auf eine Größe von 2 bis 5cm zu zerkleinern.
Graben führt teilw. Wasser.
Abgerechnet wird nach lfdm Graben
Menge: 1207,000 m

**00.02.0004 Grabenräumung von 2,51 - 3,00m**
Grabenprofil von  2,51m bis 3,00m Tiefe und ca.0,60m
Sohlenbreite mit Bagger, Mulcher und Mähkorb räumen.
D. h. die Grabenböschung ist zu mähen und die
Grabensohle ist von Krautwerk und Schlamm zu reinigen.
Das anfallende Räumgut ist auf der Grabenkrone abzulegen
und anschließend nochmals auf eine Größe von 2 bis 5cm zu zerkleinern.
Graben führt teilw. Wasser.
Abgerechnet wird nach lfdm Graben
Menge: 940,000 m

*Hinweis: bis OZ. 00.02.0008 Räumgut*
bis OZ. 00.02.0008
Räumgut abfahren

**00.02.0005 Grabenräumung bis 1,50m**
Grabenprofil bis 1,50m Tiefe und ca.0,60m
Sohlenbreite mit Bagger, Mulcher und Mähkorb räumen.
D. h. die Grabenböschung ist zu mähen und die
Grabensohle ist von Krautwerk und Schlamm zu reinigen.
Das anfallende Räumgut laden und zum Zwischenlager Abfahren.
Die Fahrt zum Zwischenlager ist einzukalkulieren.
Graben führt teilw. Wasser.
Abgerechnet wird nach lfdm Graben
Menge: 6046,500 m

**00.02.0006 Grabenräumung von 1,51 - 2,00m**
Grabenprofil von 1,51m bis 2,00m Tiefe und ca.0,60m
Sohlenbreite mit Bagger, Mulcher und Mähkorb räumen.
D. h. die Grabenböschung ist zu mähen und die
Grabensohle ist von Krautwerk und Schlamm zu reinigen.
Das anfallende Räumgut laden und zum Zwischenlager Abfahren.
Die Fahrt zum Zwischenlager ist einzukalkulieren.
Graben führt teilw. Wasser.
Abgerechnet wird nach lfdm Graben
Menge: 3834,000 m

**00.02.0007 Grabenräumung von 2,01 - 2,50m**
Grabenprofil von 2,01m bis 2,50m Tiefe und ca.0,60m
Sohlenbreite mit Bagger, Mulcher und Mähkorb räumen.
D. h. die Grabenböschung ist zu mähen und die
Grabensohle ist von Krautwerk und Schlamm zu reinigen.
Das anfallende Räumgut laden und zum Zwischenlager Abfahren.
Die Fahrt zum Zwischenlager ist einzukalkulieren.
Graben führt teilw. Wasser.
Abgerechnet wird nach lfdm Graben
Menge: 190,000 m

**00.02.0008 Grabenräumung von 2,51 - 3,00m**
Grabenprofil von  2,51m bis 3,00m Tiefe und ca.0,60m
Sohlenbreite mit Bagger, Mulcher und Mähkorb räumen.
D. h. die Grabenböschung ist zu mähen und die
Grabensohle ist von Krautwerk und Schlamm zu reinigen.
Das anfallende Räumgut laden und zum Zwischenlager Abfahren.
Die Fahrt zum Zwischenlager ist einzukalkulieren.
Graben führt teilw. Wasser.
Abgerechnet wird nach lfdm Graben
Menge: 2019,000 m

#### Unterabschnitt 00.03 Graben räumen hinter Radwegen

*Hinweis: bis OZ. 00.03.0003 Räumgut auf*
bis OZ. 00.03.0003
Räumgut auf Grabenkrone ablegen

**00.03.0001 Grabenräumung bis 1,50m**
Grabenprofil bis 1,50m Tiefe und ca.0,60m
Sohlenbreite mit Bagger, Mulcher und Mähkorb räumen.
D. h. die Grabenböschung ist zu mähen und die
Grabensohle ist von Krautwerk und Schlamm zu reinigen.
Das anfallende Räumgut ist auf der Grabenkrone abzulegen
und anschließend nochmals auf eine Größe von 2 bis 5cm zu zerkleinern.
Graben führt teilw. Wasser.
Ausführung der Leistung nur mit Mini- Bagger möglich.
Abgerechnet wird nach lfdm Graben
Menge: 536,000 m

**00.03.0002 Grabenräumung von 1,51 - 2,00m**
Grabenprofil über 1,51m bis 2,,00m Tiefe und ca.0,60m
Sohlenbreite mit Bagger, Mulcher und Mähkorb räumen.
D. h. die Grabenböschung ist zu mähen und die
Grabensohle ist von Krautwerk und Schlamm zu reinigen.
Das anfallende Räumgut ist auf der Grabenkrone abzulegen
und anschließend nochmals auf eine Größe von 2 bis 5cm zu zerkleinern.
Graben führt teilw. Wasser.
Ausführung der Leistung nur mit Mini- Bagger möglich.
Abgerechnet wird nach lfdm Graben
Menge: 3555,000 m

**00.03.0003 Grabenräumung von 2,01 - 2,50m**
Grabenprofil von 2,01m bis 2,50m Tiefe und ca.0,60m
Sohlenbreite mit Bagger, Mulcher und Mähkorb räumen.
D. h. die Grabenböschung ist zu mähen und die
Grabensohle ist von Krautwerk und Schlamm zu reinigen.
Das anfallende Räumgut ist auf der Grabenkrone abzulegen
und anschließend nochmals auf eine Größe von 2 bis 5cm zu zerkleinern.
Graben führt teilw. Wasser.
Ausführung der Leistung nur mit Mini- Bagger möglich.
Abgerechnet wird nach lfdm Graben
Menge: 753,000 m

*Hinweis: Räumgut abfahren*

**00.03.0004 Grabenräumung von 1,51 - 2,00m**
Grabenprofil von 1,51m bis 2,00m Tiefe und ca.0,60m
Sohlenbreite mit Bagger, Mulcher und Mähkorb räumen.
D. h. die Grabenböschung ist zu mähen und die
Grabensohle ist von Krautwerk und Schlamm zu reinigen.
Das anfallende Räumgut laden und zum Zwischenlager Abfahren.
Die Fahrt zum Zwischenlager ist einzukalkulieren.
Graben führt teilw. Wasser.
Ausführung der Leistung nur mit Mini- Bagger möglich.
Abgerechnet wird nach lfdm Graben
Menge: 879,000 m

#### Unterabschnitt 00.04 Graben räumen hinter Schutzplanke

*Hinweis: bis OZ. 00.04.0003 Räumgut auf*
bis OZ. 00.04.0003
Räumgut auf Grabenkrone ablegen

**00.04.0001 Grabenräumung bis 1,50m**
Grabenprofil bis 1,50m Tiefe und ca.0,60m
Sohlenbreite mit Bagger, Mulcher und Mähkorb räumen.
D. h. die Grabenböschung ist zu mähen und die
Grabensohle ist von Krautwerk und Schlamm zu reinigen.
Das anfallende Räumgut ist auf der Grabenkrone abzulegen
und anschließend nochmals auf eine Größe von 2 bis 5cm zu zerkleinern.
Graben führt teilw. Wasser.
Abgerechnet wird nach lfdm Graben
Menge: 98,000 m

**00.04.0002 Grabenräumung von 1,51m - 2,00m**
Grabenprofil von 1,51m bis 2,00mTiefe und ca.0,60m
Sohlenbreite mit Bagger, Mulcher und Mähkorb räumen.
D. h. die Grabenböschung ist zu mähen und die
Grabensohle ist von Krautwerk und Schlamm zu reinigen.
Das anfallende Räumgut ist auf der Grabenkrone abzulegen
und anschließend nochmals auf eine Größe von 2 bis 5cm zu zerkleinern.
Graben führt teilw. Wasser.
Abgerechnet wird nach lfdm Graben
Menge: 98,000 m

**00.04.0003 Grabenräumung von 2,01 - 2,50m**
Grabenprofil von 2,01m bis 2,50m Tiefe und ca.0,60m
Sohlenbreite mit Bagger, Mulcher und Mähkorb räumen.
D. h. die Grabenböschung ist zu mähen und die
Grabensohle ist von Krautwerk und Schlamm zu reinigen.
Das anfallende Räumgut ist auf der Grabenkrone abzulegen
und anschließend nochmals auf eine Größe von 2 bis 5cm zu zerkleinern.
Graben führt teilw. Wasser.
Abgerechnet wird nach lfdm Graben
Menge: 421,000 m

*Hinweis: Räumgut abfahren*

**00.04.0004 Grabenräumung bis 1,50m**
Grabenprofil bis 1,50m Tiefe und ca.0,60m
Sohlenbreite mit Bagger, Mulcher und Mähkorb räumen.
D. h. die Grabenböschung ist zu mähen und die
Grabensohle ist von Krautwerk und Schlamm zu reinigen.
Das anfallende Räumgut laden und zum Zwischenlager Abfahren.
Die Fahrt zum Zwischenlager ist einzukalkulieren.
Graben führt teilw. Wasser.
Abgerechnet wird nach lfdm Graben
Menge: 315,000 m

#### Unterabschnitt 00.05 Grundräumung

*Hinweis: bis OZ. 00.05.0002 Räumgut*
bis OZ. 00.05.0002
Räumgut abfahren

**00.05.0001 Grabengrundräumung bis 1,50m**
Grabenprofil bis 1,50m Tiefe und ca.0,60m
Sohlenbreite mit Bagger, Mulcher und Mähkorb räumen.
D. h. die Grabenböschung ist zu mähen und die
Grabensohle ist von Krautwerk und Schlamm bis
20 cm tiefe zu reinigen.
Das anfallende Räumgut laden und zum Zwischenlager Abfahren.
Die Fahrt zum Zwischenlager ist einzukalkulieren.
Graben führt teilw. Wasser.
Abgerechnet wird nach lfdm Graben
Menge: 1470,000 m

**00.05.0002 Grabengrundräumung 2,01m -2,50m**
Grabenprofil 2,01m bis 2,50m Tiefe und ca.0,60m
Sohlenbreite mit Bagger, Mulcher und Mähkorb räumen.
D. h. die Grabenböschung ist zu mähen und die
Grabensohle ist von Krautwerk und Schlamm bis
20 cm tiefe zu reinigen.
Das anfallende Räumgut laden und zum Zwischenlager Abfahren
Die Fahrt zum Zwischenlager ist einzukalkulieren.
Graben führt teilw. Wasser.
Abgerechnet wird nach lfdm Graben
Menge: 24,000 m

#### Unterabschnitt 00.06 Grundräumung hinter Radweg

*Hinweis: bis OZ. 00.06.0003 Räumgut*
bis OZ. 00.06.0003
Räumgut abfahren

**00.06.0001 Grabengrundräumung bis 1,50m**
Grabenprofil bis 1,50m Tiefe und ca.0,60m
Sohlenbreite mit Bagger, Mulcher und Mähkorb räumen.
D. h. die Grabenböschung ist zu mähen und die
Grabensohle ist von Krautwerk und Schlamm bis
20 cm tiefe zu reinigen.
Das anfallende Räumgut laden und zum Zwischenlager Abfahren
Die Fahrt zum Zwischenlager ist einzukalkulieren.
Graben führt teilw. Wasser.
Abgerechnet wird nach lfdm Graben
Menge: 590,000 m

**00.06.0002 Grabengrundräumung 1,51bis 2,00m**
Grabenprofil 1,51bis 2,00m Tiefe und ca.0,60m
Sohlenbreite mit Bagger, Mulcher und Mähkorb räumen.
D. h. die Grabenböschung ist zu mähen und die
Grabensohle ist von Krautwerk und Schlamm bis
20 cm tiefe zu reinigen.
Das anfallende Räumgut laden und zum Zwischenlager Abfahren.
Die Fahrt zum Zwischenlager ist einzukalkulieren.
Graben führt teilw. Wasser.
Abgerechnet wird nach lfdm Graben
Menge: 151,000 m

**00.06.0003 Grabengrundräumung 2,51 bis 3,00m**
Grabenprofil 2,51bis 3,00m Tiefe und ca.0,60m
Sohlenbreite mit Bagger, Mulcher und Mähkorb räumen.
D. h. die Grabenböschung ist zu mähen und die
Grabensohle ist von Krautwerk und Schlamm bis
20 cm tiefe zu reinigen.
Das anfallende Räumgut laden und zum Zwischenlager Abfahren
Die Fahrt zum Zwischenlager ist einzukalkulieren.
Graben führt teilw. Wasser.
Abgerechnet wird nach lfdm Graben
Menge: 431,000 m

#### Unterabschnitt 00.07 Grabenräumung m. Hand h. Radweg

*Hinweis: Räumgut auf Grabenkrone ablegen*

**00.07.0001 Grabenräumung bis 1,50m**
Grabenprofil bis 1,50m Tiefe und ca.0,60m
Sohlenbreite mit Hand räumen.
D. h. die Grabenböschung ist zu mähen und die
Grabensohle ist von Krautwerk und Schlamm zu reinigen.
Das anfallende Räumgut ist auf der Grabenkrone abzulegen.
Graben führt teilw. Wasser.
Abgerechnet wird nach lfdm Graben
Menge: 165,000 m

#### Unterabschnitt 00.08 Zwischenlager des AN

**00.08.0001 Zwischenl. bereitstellen/vorhalten**
Zwischenlager bereitstellen/vorhalten
Zwischenlager des AN für das zu beprobende Material bereitstellen und vohalten.
Sonderfläche für ca.400,00 Tonnen Material
(Flächenbefestigung mit Bitu oder gleichwertig
sowie Abscheidertechnik) zur Beprobung von
2 Einzelhalden(300,00 t. und 100,00 t.)
Menge: 400,000 t

#### Unterabschnitt 00.09 Entsorgung

**00.09.0001 Abfall aufnehmen**
Abfall aufnehmen
Abfall vor den Arbeiten aufnehmen, abfahren und entsorgen.
Fläche: Grabenböschung und Grabensohle sowie
in den Bereichen wo das Räumgut auf der Grabenkrone
abgelegt wird auf einer Breite von 1,50m .
Abfall geht zur Entsorgung des AN über.
Entsorgung wird nicht gesondert Vergütet.
Entsorgungsnachweis ist beim AG vorzulegen.
Abfallschlüssel: 200301
Menge: 1,000 t

**00.09.0002 N.gefährl. Abfall aus Baustelle ent Boden*Entsorgung AN Gebühr einrechn.*Nachweis Ulg. AG**
Nicht gefährlichen Abfall nach Beprobung des Materials
aus Zwischenlager laden, fördern und entsorgen.
Schadstoffbelastung nach Unterlagen des AG.
Abgerechnet wird nach Wiegescheinen.
Abfall = Boden. Abfallschlüsselnummer = 17 05 04.
Entsorgung nach Wahl des AN.
Gebühren der Abfallentsorgung sind einzurechnen.
Nachweis nach Unterlagen des AG führen.
Menge: 300,000 t
Leistungsbereichkatalog: 102

**00.09.0003 Gefährl. Abfall aus Baustelle ents.*Gebühr einrechn.**
Gefährlichen Abfall nach Beprobung des Materials
aus Zwischenlager laden, fördern und entsorgen.
Art der Belastung und Entsorgung nach Unterlagen des AG. Entsorgungsnachweis nach Unterlagen des
AG führen.
Abgerechnet wird nach Wiegescheinen.
Abfallschlüsselnummer 170503
Gebühren der Abfallentsorgung sind einzurechnen.
Menge: 100,000 t
Leistungsbereichkatalog: 102

#### Unterabschnitt 00.10 Sonstiges

**00.10.0001 Röhrrich- und Schilf mähen**
Röhrrich- und Schilf mähen.
Röhrrich und Schilf in Gräben und unmittelbar
angrenzenden Flächen nach Angaben des AN
mähen.
Mähgut der Verwertung nach Wahl des AN zuführen.
Menge: 500,000 m2

**00.10.0002 Hecken u. Buschwerk entfernen**
Hecken u. Buschwerk entfernen
Hecken und Buschwerk jeder Art roden.
Abgerechnet wird die Fläche in 1,00m Höhe über
dem Erdboden, bei niedrigen Hecken die größte
Ausdehnung.
Mittlere Höhe bis 3,00m, Stammdurchmesser bis zu
0,10m.
Schnittgut der Verwertung nach Wahl des AN zuführen.
Menge: 1550,000 m2

### Abschnitt 01 Bundesstraße

#### Unterabschnitt 01.00 Baustelleneinrichtung

**01.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

#### Unterabschnitt 01.01 Verkehrssicherung

**01.01.0001 Verk.sich. kürzerer Dauer durchf.*bew. Arbeitsst.*über 4 bis 8 Std. bei Tageslicht*Anordnung n. Unt.**
*** Pauschalposition
Verkehrssicherung an Arbeitsstellen von kürzerer Dauer
betriebsfertig aufbauen, vorhalten, warten, instand
setzen, betreiben und abbauen. Vorübergehende Verkehrssicherungsmaßnahmen durchführen.
Nach Verkehrszeichenplan Bezeichnung/Nummer VZ- Plan
CII/2.1*, (basierend auf Regelplan CII/2- RSA 2021)
Für bewegliche Arbeitsstelle.
Länge des Arbeitsbereiches maximal 50,00m
Gesamtdauer der Verkehrsführung über 4 Std. bis 8 Std.
Bei Tageslicht.
Verkehrsrechtliche Anordnung nach Unterlagen des AG
einholen und zugehörige Unterlagen erstellen. Erforderliche Ortsbesichtigungen zur Erstellung der Planunterlagen für die verkehrsrechtliche Anordnung durchführen.
Anfallende Gebühren sind mit einzukalkulieren
und werden nicht gesondert Vergütet
Menge: 1,000 Psch
Leistungsbereichkatalog: 105

#### Unterabschnitt 01.02 Gräben räumen

*Hinweis: Räumgut auf Grabenkrone ablegen*

**01.02.0001 Grabenräumung bis 1,50m**
Grabenprofil bis 1,50m Tiefe und ca.0,60m
Sohlenbreite mit Bagger, Mulcher und Mähkorb räumen.
D. h. die Grabenböschung ist zu mähen und die
Grabensohle ist von Krautwerk und Schlamm zu reinigen.
Das anfallende Räumgut ist auf der Grabenkrone abzulegen
und anschließend nochmals auf eine Größe von 2 bis 5cm zu zerkleinern.
Graben führt teilw. Wasser.
Abgerechnet wird nach lfdm Graben
Menge: 731,000 m

#### Unterabschnitt 01.03 Graben räumen hinter Radwegen

*Hinweis: Räumgut auf Grabenkrone ablegen*

**01.03.0001 Grabenräumung bis 1,50m**
Grabenprofil bis 1,50m Tiefe und ca.0,60m
Sohlenbreite mit Bagger, Mulcher und Mähkorb räumen.
D. h. die Grabenböschung ist zu mähen und die
Grabensohle ist von Krautwerk und Schlamm zu reinigen.
Das anfallende Räumgut ist auf der Grabenkrone abzulegen
und anschließend nochmals auf eine Größe von 2 bis 5cm zu zerkleinern.
Graben führt teilw. Wasser.
Abgerechnet wird nach lfdm Graben
Ausführung der Leistung nur mit Mini- Bagger möglich.
Menge: 372,000 m

#### Unterabschnitt 01.04 Entsorgung

**01.04.0001 Abfall aufnehmen**
Abfall aufnehmen
Abfall vor den Arbeiten aufnehmen, abfahren und entsorgen.
Fläche: Grabenböschung und Grabensohle sowie
in den Bereichen wo das Räumgut auf der Grabenkrone
abgelegt wird auf einer Breite von 1,50m .
Abfall geht zur Entsorgung des AN über.
Entsorgung wird nicht gesondert Vergütet.
Entsorgungsnachweis ist beim AG vorzulegen.
Abfallschlüssel: 200301
Menge: 0,250 t
